# Pauschale Baumittel Hochbau BAB
Angebotsaufforderung (GAEB DA XML 3.2, DA83)
Projekt: A-P0616-00
Währung: EUR
Nebenangebote zugelassen: ja
Vergabeart: Öffentliche Ausschreibung
Auftraggeber: Autobahn GmbH des Bundes, Niederlassung Nordwest (Hannover), AdB-NLNordwest, Gradestraße 18, 30163 Hannover, Gradestraße 18, 30163 Hannover
Erstellt mit: GXML Toolbox V3.3 R20230829, iTWO_64 V25.0.650, 13.05.2026

## 63 AM BS-Rüningen Erneuerung Hallentore Profil Hochbau
Datum: 13.05.2026
WaGr: 99_99_01

### Abschnitt 00 AM BS-Rüningen Erneuerung Hallentore

#### Unterabschnitt 00.00 031 Metallbauarbeiten

**00.00.0001 Sektionaltor Windlastkl.3 RC2 B 3250 mm H 3500 mm Paneel doppelwandig Stahl Aufsteckantrieb E-Motor**
STLB-Bau 2025-10 031
Sektionaltor DIN EN 13241, Windlast Klasse 3 (Prüfdruck 700 Pa) DIN EN 12424, Einbruchhemmung RC 2 DIN EN 1627,
Breite Nennmaß Wandöffnung '3250' mm,

Höhe Nennmaß Wandöffnung '3500' mm,
Sektionen als Paneelkonstruktion mit Sichtfenster, doppelwandig, mit Polyurethan ausgeschäumt, aus Stahl, Oberfläche beschichtet, Farbton nach Standardfächer des AN, Fläche der Sichtfenster über 3 bis 3,25 m2, transparente/transluzente Ausfachung mit Kunststoff-Doppelscheiben, mit geschlossener Füllung aus Metall, Befestigungsuntergrund Stahlbeton,
Führungsschiene aus verzinktem Stahl, für Standardumlenkung, senkrechter Befestigungsuntergrund Stahlbeton, Befestigungsuntergrund nach Umlenkung Stahlbeton,
Aufsteckantrieb durch Elektromotor, mit Verschluss mit Handsender, einschl. Anschluss an Steuerung in fester Verbindung, Bemessungsbetriebsspannung 230/400 V AC.
Menge: 15,000 St
Leistungsbereichkatalog: 031
DIN276_18: 334

**00.00.0002 Sektionaltor Schlupftür Windlastkl.3 RC2 B 3250 mm H 3500 mm Paneel doppelwandig Stahl Aufsteckantrieb E-Motor**
STLB-Bau 2025-10 031
Sektionaltor DIN EN 13241, mit integrierter Schlupftür, Windlast Klasse 3 (Prüfdruck 700 Pa) DIN EN 12424, Einbruchhemmung RC 2 DIN EN 1627,
Breite Nennmaß Wandöffnung '3250' mm,

Höhe Nennmaß Wandöffnung '3500' mm,
Breite Schlupftür über 900 bis 1000 mm, Höhe Oberkante Schlupftür über OKFF über 1900 bis 2000 mm, Sektionen als Paneelkonstruktion mit Sichtfenster, doppelwandig, mit Polyurethan ausgeschäumt, aus Stahl, Oberfläche beschichtet, Farbton nach Standardfächer des AN, Fläche der Sichtfenster über 3 bis 3,25 m2, transparente/transluzente Ausfachung mit Kunststoff-Doppelscheiben, mit geschlossener Füllung aus Metall, Befestigungsuntergrund Stahlbeton,
Führungsschiene aus verzinktem Stahl, für Standardumlenkung, senkrechter Befestigungsuntergrund Stahlbeton, Befestigungsuntergrund nach Umlenkung Stahlbeton,
Aufsteckantrieb durch Elektromotor, mit Verschluss mit Handsender, einschl. Anschluss an Steuerung in fester Verbindung, Bemessungsbetriebsspannung 230/400 V AC.
Menge: 9,000 St
Leistungsbereichkatalog: 031
DIN276_18: 334

**00.00.0003 Steuerungsanlage Sektionaltor Selbsthaltung Impuls Einzelsteuerung AP**
STLB-Bau 2025-10 030
Steuerungsanlage DIN EN 12453 und DIN EN 12978 für Sektionaltor, Nutzung durch unterwiesene Bedienpersonen im nicht öffentlich zugänglichen Bereich gemäß Typ 1 DIN EN 12453, Torsteuerung in Selbsthaltung mit Impulsfunktion, als Einzelsteuerung, Anschluss an Antrieb steckbar, Zuleitung, CEE-Steckdose, Anschluss bauseits vorh., mit automatischer Umschaltung auf Steuerung ohne Selbsthaltung nach aufgetretenem Fehler, Personenschutzeinrichtung druckempfindlich, optoelektronisch, Signalübertragung per Funksystem, mit Reversierung der Bewegungsrichtung bis Endlage, mit zusätzlicher Sicherung zum Schutz gegen Sachschäden durch Lichtschranke innen, in Aufputzausführung, einschl. Anschließen des Gerätes, die Leitungsverlegung wird gesondert vergütet.
Menge: 24,000 St
Leistungsbereichkatalog: 030
DIN276_18: 334

**00.00.0004 Dreifachtaster Tor-Rollgittersteuerung AP**
STLB-Bau 2025-10 030
Dreifachtaster Auf/Halt/Zu, für Tor-/Rollgittersteuerung, in Aufputzausführung, einschl. Anschließen des Gerätes, die Leitungsverlegung wird gesondert vergütet.
Menge: 24,000 St
Leistungsbereichkatalog: 030
DIN276_18: 334

**00.00.0006 Demontage und Montage Sektionaltore**
Demontage und Entsorgung der alten Sektionaltore aus Stahl,nicht schadstoffbelastet,
Vergütung der Entsorgung übernimmt AN.
Breite Nennmaß Wandöffnung '3250' mm,

Höhe Nennmaß Wandöffnung '3500' mm,Montage der neuen Sektionaltore und Torantriebe einschl. Gestellung Arbeitsbühne für Montage/Demontage Funktionsprüfung und Einweisung
Menge: 24,000 St
